# Bankettabtrag 2026 AM Werl
Angebotsaufforderung (GAEB 90, DA83)
Währung: EUR
Auftraggeber: Autobahn GmbH des Bundes

## Bankettabtrag 2026 AM Werl
Datum: 15.04.26

### Abschnitt 01 AM Werl

#### Unterabschnitt 01.00 A 44

*Hinweis*
Für die Verkehrssicherung ist ein für die Arbeiten auf
Autobahnen qualifizierter Nachweis erforderlich. Die
Verkehrssicherung obliegt auf allen Streckenabschnitten
dem Auftragnehmer.

Für die Sicherung sind die jeweils angegebenen Muster-
bzw. Regelpläne nach RSA vorzuhalten und in
Abstimmung mit der Bauüberwachung  anzuwenden.

Die Arbeiten auf der Strecke sind nur mit
entsprechenden Bankettfräsen vom Standstreifen aus
durchzuführen
(kein Verschwenken in den Fahrstreifen).

Von den Arbeiten / der Maschinen darf Keine Gefahr
durch aufgewirbeltes / herumfliegendes Abtragsgut
ausgehen.

**01.00.0002 Verkehrssicherung / Strecke**
Verkehrssicherung und Verkehrsführung auf allen
Streckenabschnitten der A 1  (siehe Massenermittlung).

Sicherung aufbauen, ständig unterhalten, betreiben und
abbauen; gemäß Regelplan nach RSA : Musterplan: S1,
Regelplan D III / 7  "Arbeitsstelle von kürzerer Dauer
auf dem befestigten Seitenstreifen einer
Richtungsfahrbahn".
Menge: 1,000 Psch

**01.00.0003 Verkehrssicherung / Anschlussstellen / Parkplätze**
Verkehrssicherung und Verkehrsführung für Arbeiten in
den Anschlussstellen/Netzknoten (siehe
Massenermittlung).

Sicherung aufbauen, ständig unterhalten, betreiben und
abbauen gemäß folgender Regelpläne nach RSA: AS1,
AS2, AS3, AS4, AS5, AS6
Menge: 1,000 Psch

*Hinweis*
Siehe Erläuterungen unter Punkt 1.1.2 der
Baubeschreibung.

**01.00.0004 Deklarationsanalyse**
Deklarationsanalyse durchführen.
Deklarationsanalyse der Bankettschälproben im Feststoff
und Eluat nach LAGA-Klassen und Deponieklassen gemäß
den gültigen Richtlinien erstellen.
Folgende Parameter muss die Ananlyse zusätzlich
aufweisen: AT 4, TOC, Brennwert.
Zuordnung, bzw. Einstufung über die mögliche Verwertung
bzw. Entsorgung der begutachteten Bankettschälproben
durchführen und dem AG vor Beginn der Schälarbeiten in
schriftlicher Form vorlegen.
Deklarationsanalyse einschließlich Entsorgungsnachweis
für Schälgutmassen in Abstimmung mit dem AG
durchführen. Bei Beginn der Entsorgung darf die der
Entsorgung zugrunde liegende Analyse nicht älter als 6
Monate sein.
Analyseinstitut mit erforderlicher Zulassung.
Die Einzelproben werden nach Angabe des AGs entnommen.
Die Bankettschälproben werden im Beisein des  AG und
des  AN entnommen und von den beteiligten Personen
quittiert. Auf den Probengefäßen sind Ort, Datum und
Uhrzeit zu vermerken.
Die Absicherung für die Probeentnahme wird von der AM
Oelde durchgeführt.
Analysen werden so rechtzeitig angefertigt, dass der
Baufortschritt nicht gefährdet ist.
Menge: 20,000 St

*Hinweis*
Die Vordersätze beruhen auf Erfahrungswerten des AG's.
Mengenverschiebungen bis zu 100 % sind daher
einzukalkulieren und berechtigen nicht zu
Nachforderungen.

Die Arbeiten auf der Strecke sind nur mit
entsprechenden Bankettfräsen vom Standstreifen aus
durchzuführen ( kein Verschwenken in den Fahrstreifen
).

**01.00.0005 Bankettabtrag / Entsorgung**
Erhöhte Grünfläche der Bankette nach Angabe des AG
(siehe Masserermittlung) profilgerecht abtragen,
fördern und ordnungsgemäß entsorgen.

Abtragsbreite, Vorkommen von Schutzplanken, Art der
Schutzplanke etc. sind der detaillierten
Massenermittlung zu entnehmen.

Erschwernisse durch ggf. erforderliche Handarbeiten an
den Schutzplankenpfosten, Absenkungen, Leitpfosten etc.
sind in den Einheitspreis einzurechnen.

Abtragsstärke: ca. 3 bis 15 cm.

Den Übergang zum vorhandenen Bewuchs profilieren.
Abtrag 3 cm unter OK Fahrbahn. Reinigen des
Standstreifens mittels Kehrmaschine.

Abgerechnet wird nach örtlichem Aufmaß.

Verunreinigte Entwässerungseinrichtungen sind umgehend
zu säubern (z. B. Mulden, Muldeneinläufe).

Das aufgenomme Fräsgut kleiner/gleich Z2  ist auf der
Grundlage der vorliegenden Analyseergebnisse unter
Beachtung der einschlägigen abfallrechtlichen
Vorschriften zu verwerten oder zu beseitigen.
Abfallschlüssel nach Europäischer
Abfallverzeichnis-Verordnung AVV Nr. 17 05 04.

Die Kosten der Verwertung oder Beseitigung, der
erforderliche Transportaufwand sowie ggf. die
Erstellung weiterer notwendiger Nachweise (z. B.
abfallrechtliche Deklaration) einschließlich sich
daraus ergebener erhöhter Verwertungskosten sind in den
EP
einzurechnen.

Die ordnungsgemäße Entsorgung ist der Bauüberwachung
schriftlich durch ein Dokument nachzuweisen, aus dem
das Datum der Anlieferung, Name und Anschrift des
Anlieferers
einschließlich Fahrzeugkennzeichen, sowie Menge
(Wiegescheine) und Art der angeführten Stoffe.
Menge: 54920,000 m

**01.00.0006 Banketteinsaat**
Rasenansaat herstellen einschließlich Lieferung des
Saatgutes. Saatgut ohne Entmischung auf den
abgetragenen Bankettstreifen ausbringen und einarbeiten
(einharken/abwalzen). Saatgutmenge 15 g/m². Saatgut für
"Landschaftsrasen Standard ohne Kräuter" nach RSM 7.1.1
Menge: 54920,000 m

**01.00.0007 Stillstandskosten**
Stillstand der Geräte und des eingesetzten Personals
auf Anweisung des AG, falls die Baustelle wegen Staus
vorzeitig geräumt werden muß. Vergütet wird ein
Verrechnungssatz, der alle Aufwendungen für den
Stillstand der Geräte, ggf. davon abhängige Geräte
sowie die Kosten für das hierfür eingesetzte Personal
einschließlich sämtlicher Zuschläge enthält.
Abgerechnet wird nach angeordneten Stillstandszeiten.
Menge: 10,000 h

#### Unterabschnitt 01.01 A 46

*Hinweis*
Für die Verkehrssicherung ist ein für die Arbeiten auf
Autobahnen qualifizierter Nachweis erforderlich. Die
Verkehrssicherung obliegt auf allen Streckenabschnitten
dem Auftragnehmer.

Für die Sicherung sind die jeweils angegebenen Muster-
bzw. Regelpläne nach RSA vorzuhalten und in
Abstimmung mit der Bauüberwachung  anzuwenden.

Die Arbeiten auf der Strecke sind nur mit
entsprechenden Bankettfräsen vom Standstreifen aus
durchzuführen
(kein Verschwenken in den Fahrstreifen).

Von den Arbeiten / der Maschinen darf Keine Gefahr
durch aufgewirbeltes / herumfliegendes Abtragsgut
ausgehen.

**01.01.0001 Verkehrssicherung / Strecke**
Verkehrssicherung und Verkehrsführung auf allen
Streckenabschnitten der A 1  (siehe Massenermittlung).

Sicherung aufbauen, ständig unterhalten, betreiben und
abbauen; gemäß Regelplan nach RSA : Musterplan: S1,
Regelplan D III / 7  "Arbeitsstelle von kürzerer Dauer
auf dem befestigten Seitenstreifen einer
Richtungsfahrbahn".
Menge: 1,000 Psch

**01.01.0002 Verkehrssicherung / Anschlussstellen / Parkplätze**
Verkehrssicherung und Verkehrsführung für Arbeiten in
den Anschlussstellen/Netzknoten (siehe
Massenermittlung).

Sicherung aufbauen, ständig unterhalten, betreiben und
abbauen gemäß folgender Regelpläne nach RSA: AS1,
AS2, AS3, AS4, AS5, AS6
Menge: 1,000 Psch

*Hinweis*
Siehe Erläuterungen unter Punkt 1.1.2 der
Baubeschreibung.

**01.01.0003 Deklarationsanalyse**
Deklarationsanalyse durchführen.
Deklarationsanalyse der Bankettschälproben im Feststoff
und Eluat nach LAGA-Klassen und Deponieklassen gemäß
den gültigen Richtlinien erstellen.
Folgende Parameter muss die Ananlyse zusätzlich
aufweisen: AT 4, TOC, Brennwert.
Zuordnung, bzw. Einstufung über die mögliche Verwertung
bzw. Entsorgung der begutachteten Bankettschälproben
durchführen und dem AG vor Beginn der Schälarbeiten in
schriftlicher Form vorlegen.
Deklarationsanalyse einschließlich Entsorgungsnachweis
für Schälgutmassen in Abstimmung mit dem AG
durchführen. Bei Beginn der Entsorgung darf die der
Entsorgung zugrunde liegende Analyse nicht älter als 6
Monate sein.
Analyseinstitut mit erforderlicher Zulassung.
Die Einzelproben werden nach Angabe des AGs entnommen.
Die Bankettschälproben werden im Beisein des  AG und
des  AN entnommen und von den beteiligten Personen
quittiert. Auf den Probengefäßen sind Ort, Datum und
Uhrzeit zu vermerken.
Die Absicherung für die Probeentnahme wird von der AM
Oelde durchgeführt.
Analysen werden so rechtzeitig angefertigt, dass der
Baufortschritt nicht gefährdet ist.
Menge: 4,000 St

*Hinweis*
Die Vordersätze beruhen auf Erfahrungswerten des AG's.
Mengenverschiebungen bis zu 100 % sind daher
einzukalkulieren und berechtigen nicht zu
Nachforderungen.

Die Arbeiten auf der Strecke sind nur mit
entsprechenden Bankettfräsen vom Standstreifen aus
durchzuführen ( kein Verschwenken in den Fahrstreifen
).

**01.01.0004 Bankettabtrag / Entsorgung**
Erhöhte Grünfläche der Bankette nach Angabe des AG
(siehe Masserermittlung) profilgerecht abtragen,
fördern und ordnungsgemäß entsorgen.

Abtragsbreite, Vorkommen von Schutzplanken, Art der
Schutzplanke etc. sind der detaillierten
Massenermittlung zu entnehmen.

Erschwernisse durch ggf. erforderliche Handarbeiten an
den Schutzplankenpfosten, Absenkungen, Leitpfosten etc.
sind in den Einheitspreis einzurechnen.

Abtragsstärke: ca. 3 bis 15 cm.

Den Übergang zum vorhandenen Bewuchs profilieren.
Abtrag 3 cm unter OK Fahrbahn. Reinigen des
Standstreifens mittels Kehrmaschine.

Abgerechnet wird nach örtlichem Aufmaß.

Verunreinigte Entwässerungseinrichtungen sind umgehend
zu säubern (z. B. Mulden, Muldeneinläufe).

Das aufgenomme Fräsgut kleiner/gleich Z2  ist auf der
Grundlage der vorliegenden Analyseergebnisse unter
Beachtung der einschlägigen abfallrechtlichen
Vorschriften zu verwerten oder zu beseitigen.
Abfallschlüssel nach Europäischer
Abfallverzeichnis-Verordnung AVV Nr. 17 05 04.

Die Kosten der Verwertung oder Beseitigung, der
erforderliche Transportaufwand sowie ggf. die
Erstellung weiterer notwendiger Nachweise (z. B.
abfallrechtliche Deklaration) einschließlich sich
daraus ergebener erhöhter Verwertungskosten sind in den
EP
einzurechnen.

Die ordnungsgemäße Entsorgung ist der Bauüberwachung
schriftlich durch ein Dokument nachzuweisen, aus dem
das Datum der Anlieferung, Name und Anschrift des
Anlieferers
einschließlich Fahrzeugkennzeichen, sowie Menge
(Wiegescheine) und Art der angeführten Stoffe.
Menge: 12110,000 m

**01.01.0005 Banketteinsaat**
Rasenansaat herstellen einschließlich Lieferung des
Saatgutes. Saatgut ohne Entmischung auf den
abgetragenen Bankettstreifen ausbringen und einarbeiten
(einharken/abwalzen). Saatgutmenge 15 g/m². Saatgut für
"Landschaftsrasen Standard ohne Kräuter" nach RSM 7.1.1
Menge: 12110,000 m

**01.01.0006 Stillstandskosten**
Stillstand der Geräte und des eingesetzten Personals
auf Anweisung des AG, falls die Baustelle wegen Staus
vorzeitig geräumt werden muß. Vergütet wird ein
Verrechnungssatz, der alle Aufwendungen für den
Stillstand der Geräte, ggf. davon abhängige Geräte
sowie die Kosten für das hierfür eingesetzte Personal
einschließlich sämtlicher Zuschläge enthält.
Abgerechnet wird nach angeordneten Stillstandszeiten.
Menge: 5,000 h

#### Unterabschnitt 01.02 A 4445

*Hinweis*
Für die Verkehrssicherung ist ein für die Arbeiten auf
Autobahnen qualifizierter Nachweis erforderlich. Die
Verkehrssicherung obliegt auf allen Streckenabschnitten
dem Auftragnehmer.

Für die Sicherung sind die jeweils angegebenen Muster-
bzw. Regelpläne nach RSA vorzuhalten und in
Abstimmung mit der Bauüberwachung  anzuwenden.

Die Arbeiten auf der Strecke sind nur mit
entsprechenden Bankettfräsen vom Standstreifen aus
durchzuführen
(kein Verschwenken in den Fahrstreifen).

Von den Arbeiten / der Maschinen darf Keine Gefahr
durch aufgewirbeltes / herumfliegendes Abtragsgut
ausgehen.

**01.02.0001 Verkehrssicherung / Strecke**
Verkehrssicherung und Verkehrsführung auf allen
Streckenabschnitten der A 1  (siehe Massenermittlung).

Sicherung aufbauen, ständig unterhalten, betreiben und
abbauen; gemäß Regelplan nach RSA : Musterplan: S1,
Regelplan D III / 7  "Arbeitsstelle von kürzerer Dauer
auf dem befestigten Seitenstreifen einer
Richtungsfahrbahn".
Menge: 1,000 Psch

**01.02.0002 Verkehrssicherung / Anschlussstellen / Parkplätze**
Verkehrssicherung und Verkehrsführung für Arbeiten in
den Anschlussstellen/Netzknoten (siehe
Massenermittlung).

Sicherung aufbauen, ständig unterhalten, betreiben und
abbauen gemäß folgender Regelpläne nach RSA: AS1,
AS2, AS3, AS4, AS5, AS6
Menge: 1,000 Psch

*Hinweis*
Siehe Erläuterungen unter Punkt 1.1.2 der
Baubeschreibung.

**01.02.0003 Deklarationsanalyse**
Deklarationsanalyse durchführen.
Deklarationsanalyse der Bankettschälproben im Feststoff
und Eluat nach LAGA-Klassen und Deponieklassen gemäß
den gültigen Richtlinien erstellen.
Folgende Parameter muss die Ananlyse zusätzlich
aufweisen: AT 4, TOC, Brennwert.
Zuordnung, bzw. Einstufung über die mögliche Verwertung
bzw. Entsorgung der begutachteten Bankettschälproben
durchführen und dem AG vor Beginn der Schälarbeiten in
schriftlicher Form vorlegen.
Deklarationsanalyse einschließlich Entsorgungsnachweis
für Schälgutmassen in Abstimmung mit dem AG
durchführen. Bei Beginn der Entsorgung darf die der
Entsorgung zugrunde liegende Analyse nicht älter als 6
Monate sein.
Analyseinstitut mit erforderlicher Zulassung.
Die Einzelproben werden nach Angabe des AGs entnommen.
Die Bankettschälproben werden im Beisein des  AG und
des  AN entnommen und von den beteiligten Personen
quittiert. Auf den Probengefäßen sind Ort, Datum und
Uhrzeit zu vermerken.
Die Absicherung für die Probeentnahme wird von der AM
Oelde durchgeführt.
Analysen werden so rechtzeitig angefertigt, dass der
Baufortschritt nicht gefährdet ist.
Menge: 2,000 St

*Hinweis*
Die Vordersätze beruhen auf Erfahrungswerten des AG's.
Mengenverschiebungen bis zu 100 % sind daher
einzukalkulieren und berechtigen nicht zu
Nachforderungen.

Die Arbeiten auf der Strecke sind nur mit
entsprechenden Bankettfräsen vom Standstreifen aus
durchzuführen ( kein Verschwenken in den Fahrstreifen
).

**01.02.0004 Bankettabtrag / Entsorgung**
Erhöhte Grünfläche der Bankette nach Angabe des AG
(siehe Masserermittlung) profilgerecht abtragen,
fördern und ordnungsgemäß entsorgen.

Abtragsbreite, Vorkommen von Schutzplanken, Art der
Schutzplanke etc. sind der detaillierten
Massenermittlung zu entnehmen.

Erschwernisse durch ggf. erforderliche Handarbeiten an
den Schutzplankenpfosten, Absenkungen, Leitpfosten etc.
sind in den Einheitspreis einzurechnen.

Abtragsstärke: ca. 3 bis 15 cm.

Den Übergang zum vorhandenen Bewuchs profilieren.
Abtrag 3 cm unter OK Fahrbahn. Reinigen des
Standstreifens mittels Kehrmaschine.

Abgerechnet wird nach örtlichem Aufmaß.

Verunreinigte Entwässerungseinrichtungen sind umgehend
zu säubern (z. B. Mulden, Muldeneinläufe).

Das aufgenomme Fräsgut kleiner/gleich Z2  ist auf der
Grundlage der vorliegenden Analyseergebnisse unter
Beachtung der einschlägigen abfallrechtlichen
Vorschriften zu verwerten oder zu beseitigen.
Abfallschlüssel nach Europäischer
Abfallverzeichnis-Verordnung AVV Nr. 17 05 04.

Die Kosten der Verwertung oder Beseitigung, der
erforderliche Transportaufwand sowie ggf. die
Erstellung weiterer notwendiger Nachweise (z. B.
abfallrechtliche Deklaration) einschließlich sich
daraus ergebener erhöhter Verwertungskosten sind in den
EP
einzurechnen.

Die ordnungsgemäße Entsorgung ist der Bauüberwachung
schriftlich durch ein Dokument nachzuweisen, aus dem
das Datum der Anlieferung, Name und Anschrift des
Anlieferers
einschließlich Fahrzeugkennzeichen, sowie Menge
(Wiegescheine) und Art der angeführten Stoffe.
Menge: 4150,000 m

**01.02.0005 Banketteinsaat**
Rasenansaat herstellen einschließlich Lieferung des
Saatgutes. Saatgut ohne Entmischung auf den
abgetragenen Bankettstreifen ausbringen und einarbeiten
(einharken/abwalzen). Saatgutmenge 15 g/m². Saatgut für
"Landschaftsrasen Standard ohne Kräuter" nach RSM 7.1.1
Menge: 4150,000 m

**01.02.0006 Stillstandskosten**
Stillstand der Geräte und des eingesetzten Personals
auf Anweisung des AG, falls die Baustelle wegen Staus
vorzeitig geräumt werden muß. Vergütet wird ein
Verrechnungssatz, der alle Aufwendungen für den
Stillstand der Geräte, ggf. davon abhängige Geräte
sowie die Kosten für das hierfür eingesetzte Personal
einschließlich sämtlicher Zuschläge enthält.
Abgerechnet wird nach angeordneten Stillstandszeiten.
Menge: 2,000 h

USt %: 19,00
